# LOS 1 Regeltausch Melder Brandmeldeanlage New 1 - 11
Angebotsaufforderung (GAEB DA XML 3.3, DA83)
Währung: EUR
Ausführungsbeginn: 01.06.2026
Ausführungsende: 30.11.2026
Auftraggeber: ProPotsdam GmbH, vertreten durch ProPotsdam Wohnen GmbH, Pappelallee 4, 14469 Potsdam; Vergabenummer: 20150_RT_BMA_New 1-11_HMR 7-29
Erstellt mit: GaebWriter V4.12, GaebWriter, 02.02.2026

## Regeltausch Melder Brandmeldeanlage

*Hinweis: allgemeine Hinweise/Vorbemerkungen*
Die Newtonstr. 1 - 11 (New 1 - 11)  ist ein Wohngebäude mit 6 Aufgängen (Hausnummern 1, 3, 5, 7, 9, 11) mit je 11 Geschossen.
Im gesamten Wohnkomplex befinden sich 259 Wohneinheiten und eine Gewerbeeinheit.
Die ersten Mietertermine sind mit einer Vorlaufzeit von 14 Werktagen anzukündigen, damit die Mieter ausreichend Zeit zur Organisation haben.
Nach Bedarf ist den jeweiligen Mietern ein zweiter, möglichst flexiblerer Terminvorschlag zu unterbreiten.
Die durch die Fachfirma angekündigten Zeiträumen sind verbindlich einzuhalten.

Es handelt sich bei den Brandmeldeanlagen um Zettler Profile Pro 16xD Brandmeldezentralen.
Somit sind nur kompatible Melder zu den vorhandenen Zentralen nach DIN 14675 zu installieren.
Die Melderkennzeichnung hat ebenfalls nach DIN 14675 zu erfolgen.
Die neuen Melder sind fachgerecht in der Brandmeldeanlage zu Programmierung und im Anschluss einem 1:1 Test zu unterziehen.
Das Konzept zur BMA ist hierbei vollständig zu beachten.

Mit Angebotseinreichung sind auch die gültigen Nachweise über die Zertifizierung nach DIN 14675 oder spezialisiertem Fachpersonal einzureichen.

### 01 Meldertausch Brandmeldeanlage, DIN 14675

**01.0001 Melder für Zettler Profile Pro 16xD BMZ**
Melder für Brandmeldezentrale Zettler Profile Pro 16xD (bspw. MZX Dreikriteriensensormelder 835PC oder vorzugsweise 850PC) liefern und in den erforderlichen Allgemein-, Gewerbe- und Wohnbereichen montieren.
Die alten Melder sind fachgerecht zu demontieren und zu entsorgen.
Der Nachweis der Kompatibilität ist einzureichen (Konformitätserklärung gemäß DIN 14675-1 und DIN EN 54)
Menge: 816,000 St
Produkt:
  Artikel:
    Artikelkurztext: Melder für Zettler Profile Pro 16xD BMZ

**01.0002 Anfahrten**
Es handelt sich bei der Newtonstr. 1 - 11 um ein Wohngebäude mit sechs Aufgänge mit je 11 Geschossen
Im gesamten Wohnkomplex befinden sich 259 Wohneinheiten und eine Gewerbeeinheit.
Menge: 13,000 St
Produkt:
  Artikel:
    Artikelkurztext: Anfahrten

**01.0003 Aufwand Mieterankündigung**
*** Pauschalposition
Die Mietertermine sind mit einer Vorlaufzeit von 14 Werktagen anzukündigen, damit Mieter ausreichend Zeit zur Organisation haben.
Nach Bedarf ist den jeweiligen Mietern ein zweiter, möglichst flexiblerer Terminvorschlag zu unterbreiten.
Die durch die Fachfirma angekündigten Zeiträumen sind verbindlich einzuhalten.
Menge: 1,000 psch
Produkt:
  Artikel:
    Artikelkurztext: Aufwand Mieterankündigung

**01.0004 zusätzliche Mietertermine**
*** Pauschalposition
Als zusätzlicher Mietertermin gilt jeder 3. Termin, nachdem der Mieter 2x nachweislich nicht anwesend war.
Die Abrechnung erfolgt nach tatsächlichem Aufwand auf Nachweis.
Menge: 1,000 psch
Produkt:
  Artikel:
    Artikelkurztext: zusätzliche Mietertermine

**01.0005 Stundenlohn Techniker**
Im Stundensatz sind Umbau-, Melderbeschriftungs- und Programmierarbeiten enthalten.
Die Montage- und Demontagearbeiten sind in Position 01.0001. enthalten
Leistungen werden zum Nachweis entsprechend des tatsächlichen Verbrauchs abgerechnet.
Menge: 30,000 Std
Produkt:
  Artikel:
    Artikelkurztext: Stundenlohn Techniker

**01.0006 1:1 Test/Funktionsprüfung/Dokumentation**
*** Pauschalposition
Nach Abschluss des Regeltausch ist im jeweiligen Aufgang ein 1:1 Test durchzuführen und die 100%ige
Funktionstüchtigkeit in einem Protokoll nachzuweisen (Detaillierte Liste mit Datum, genauer Bezeichnung der getauschten Melder, neue Seriennummern, den entsprechenden Meldergruppen…)

Austausch und Funktionsprüfung sind im Betriebsbuch zu dokumentieren.
Es erfolgt eine vollständige Übergabe der aktualisierten Anlagendokumentation an den Auftraggeber in digitaler Form
Der Nachweis der Kompatibilität ist dem Auftraggeber einzureichen (Konformitätserklärung gemäß DIN 14675-1 und DIN EN 54)
Menge: 6,000 psch
Produkt:
  Artikel:
    Artikelkurztext: 1:1 Test/Funktionsprüfung/Dokumentation
